# Ballon simple échangeur, pour production d'E.C.S

- Propriété du fichier: CYPE INGENIEROS, S.A.
- Format: FIEBDC-3/2002
- Devise: EUR
- Coûts indirects: 3.00 %
- Frais généraux: 13.00 %
- Bénéfice: 6.00 %
- TVA: 20.00 %

## T Équipements techniques

### TC ECS et chauffage

#### TCE Systèmes de conduction d'eau

**TCE150** U Ballon simple échangeur, pour production d'E.C.S.
Ballon échangeur en acier vitrifié, avec échangeur à un serpentin, de sol, 300 l, hauteur 1640 mm, diamètre 680 mm, isolation de 50 mm d'épaisseur avec polyuréthane à haute densité, sans CFC, protection contre la corrosion via une anode de magnésium. Comprend les vannes d'isolement, les éléments de montage et les accessoires nécessaires à son bon fonctionnement.
Inclut: Implantation. Mise en place. Connexion. Contrôle de son bon fonctionnement.
Critère pour le métré: Nombre d'unités prévues, selon documentation graphique du Projet.
Critère pour le mémoire: On mesurera le nombre d'unités réellement exécutées selon les spécifications du Projet.

| Code | U | Désignation | Quantité | Prix | Montant |
|---|---|---|---|---|---|
| mt38csg050R1 | U | Ballon échangeur en acier vitrifié, avec échangeur à un serpentin, de sol, 300 l, hauteur 1640 mm, diamètre 680 mm, isolation de 50 mm d'épaisseur avec polyuréthane à haute densité, sans CFC, protection contre la corrosion via une anode de magnésium. (matériau) | 1.000 | 1500.00 | 1500.00 |
| mt37svs010c | U | Vanne de sécurité, en laiton, avec filet de 1/2" de diamètre, réglé à 6 bar de pression. (matériau) | 1.000 | 4.42 | 4.42 |
| mt37sve010c | U | Vanne à sphère en laiton nickelé à visser de 3/4". (matériau) | 2.000 | 7.30 | 14.60 |
| mt37sve010d | U | Vanne à sphère en laiton nickelé à visser de 1". (matériau) | 2.000 | 12.15 | 24.30 |
| mt38www011 | U | Produits complémentaires pour installations d'E.C.S. (matériau) | 1.000 | 1.45 | 1.45 |
| mo004 | h | Compagnon professionnel III/CP2 chauffagiste. (main-d'œuvre) | 0.750 | 30.20 | 22.65 |
| mo103 | h | Ouvrier professionnel II/OP chauffagiste. (main-d'œuvre) | 0.750 | 25.99 | 19.49 |
| % | % | Frais de chantier des unités d'ouvrage | 2 % | 1586.91 | 31.74 |
|  |  | Coûts directs |  |  | 1618.65 |
