# Contrôle centralisé pour système solaire thermique

- Propriété du fichier: CYPE INGENIEROS, S.A.
- Format: FIEBDC-3/2002
- Devise: EUR
- Coûts indirects: 3.00 %
- Frais généraux: 13.00 %
- Bénéfice: 6.00 %
- TVA: 20.00 %

## T Équipements techniques

### TC ECS et chauffage

#### TCF Dispositifs de contrôle centralisé

**TCF020** U Contrôle centralisé pour système solaire thermique.
Contrôleur solaire pour différentiel de température, modèle auroMATIC 570 "VAILLANT", avec écran couleur, pour le contrôle d'un maximum de deux champs de capteurs solaires thermiques ou un champ de capteurs solaires thermiques et un second ballon d'E.C.S. ou le chauffage d'une piscine, avec la mesure de l'énergie solaire produite et le calcul des émissions de CO2 évitées. Totalement monté, connecté et testé.
Inclut: Implantation. Mise en place et fixation des éléments. Connexion au réseau électrique.
Critère pour le métré: Nombre d'unités prévues, selon documentation graphique du Projet.
Critère pour le mémoire: On mesurera le nombre d'unités réellement exécutées selon les spécifications du Projet.

| Code | U | Désignation | Quantité | Prix | Montant |
|---|---|---|---|---|---|
| mt38vai568a | U | Contrôleur solaire pour différentiel de température, modèle auroMATIC 570 "VAILLANT", avec écran couleur, pour le contrôle d'un maximum de deux champs de capteurs solaires thermiques ou un champ de capteurs solaires thermiques et un second ballon d'E.C.S. ou le chauffage d'une piscine, avec la mesure de l'énergie solaire produite et le calcul des émissions de CO2 évitées. (matériau) | 1.000 | 395.00 | 395.00 |
| mo005 | h | Compagnon professionnel III/CP2 installateur de climatisation. (main-d'œuvre) | 10.000 | 30.20 | 302.00 |
| mo104 | h | Ouvrier professionnel II/OP installateur de climatisation. (main-d'œuvre) | 10.000 | 25.99 | 259.90 |
| % | % | Frais de chantier des unités d'ouvrage | 2 % | 956.90 | 19.14 |
|  |  | Coûts directs |  |  | 976.04 |
