# Ensemble de chaudières à gaz, à condensation, sur pied, en fonte d'aluminium

- Propriété du fichier: CYPE INGENIEROS, S.A.
- Format: FIEBDC-3/2002
- Devise: EUR
- Coûts indirects: 3.00 %
- Frais généraux: 13.00 %
- Bénéfice: 6.00 %
- TVA: 20.00 %

## T Équipements techniques

### TC ECS et chauffage

#### TCG Gaz

**TCG200** U Ensemble de chaudières à gaz, à condensation, sur pied, en fonte d'aluminium.
Ensemble de 2 chaudières en cascade, chacune d'elle étant une chaudière sur pied, à condensation, modèle ecoCRAFT exclusiv VKK 806/3-E HL R1 "VAILLANT", puissance utile de 14 à 78 kW (80/60°C), puissance pour le ballon échangeur d'E.C.S. 80 kW, dimensions 1285x695x1240 mm, avec corps en fonte d'aluminium/silice et brûleur en acier inoxydable modulant de gaz naturel, système électronique avec technologie eBus et connexions électriques ProE, système ADS de diagnostique avec écran rétro-éclairé, système AKS (Aqua Kondens System) d'approvisionnement de l'énergie de condensation pour produire de l'eau chaude via ballon échangeur, système intelligent d'accumulation AIS, système Comfort Safe de fonctionnement d'urgence et émission de NOx classe 5. Régulation: commande, modèle sensoCOMFORT (VRC 720); module pour le contrôle d'une chaudière supplémentaire en cascade, modèle VR 32/3; module pour le contrôle de 2 circuits additionnels de chauffage, modèle VR 70. Accessoires: pompe de circulation modulante à haute efficacité; groupe de sécurité pour chaudière ecoCRAFT exclusiv; équipement de neutralisation des condensats, pour une puissance de chauffage jusqu'à 200 kW, avec pompe d'évacuation de condensats. Comprend pyrostat et l'écoulement vers les égouts pour la vidange de la chaudière et le drainage de la vanne de sécurité, sans inclure le conduit pour l'évacuation des produits de la combustion. Totalement monté, connecté et testé.
Inclut: Implantation. Présentation des éléments. Montage de la chaudière et de ses accessoires. Connecté aux réseaux de conduction d'eau, de gaz, d'assainissement et électrique, et au conduit d'évacuation des produits de la combustion. Mise en marche.
Critère pour le métré: Nombre d'unités prévues, selon documentation graphique du Projet.
Critère pour le mémoire: On mesurera le nombre d'unités réellement exécutées selon les spécifications du Projet.

| Code | U | Désignation | Quantité | Prix | Montant |
|---|---|---|---|---|---|
| mt38vai010a | U | Chaudière sur pied, à condensation, modèle ecoCRAFT exclusiv VKK 806/3-E HL R1 "VAILLANT", puissance utile de 14 à 78 kW (80/60°C), puissance pour le ballon échangeur d'E.C.S. 80 kW, dimensions 1285x695x1240 mm, avec corps en fonte d'aluminium/silice et brûleur en acier inoxydable modulant de gaz naturel, système électronique avec technologie eBus et connexions électriques ProE, système ADS de diagnostique avec écran rétro-éclairé, système AKS (Aqua Kondens System) d'approvisionnement de l'énergie de condensation pour produire de l'eau chaude via ballon échangeur, système intelligent d'accumulation AIS, système Comfort Safe de fonctionnement d'urgence et émission de NOx classe 5. (matériau) | 2.000 | 9900.00 | 19800.00 |
| mt38vai500a | U | Pompe de circulation modulante à haute efficacité, "VAILLANT". (matériau) | 2.000 | 1410.00 | 2820.00 |
| mt38vai501a | U | Groupe de sécurité pour chaudière ecoCRAFT exclusiv, "VAILLANT". (matériau) | 2.000 | 200.00 | 400.00 |
| mt38vai508b | U | Équipement de neutralisation des condensats, pour une puissance de chauffage jusqu'à 200 kW, avec pompe d'évacuation de condensats, "VAILLANT". (matériau) | 2.000 | 825.00 | 1650.00 |
| mt38vai621a | U | Commande, modèle sensoCOMFORT (VRC 720) "VAILLANT", avec écran digital, avec programmation quotidienne et hebdomadaire, sonde extérieure pour contrôle de la température, contrôle de plusieurs circuits de chauffage, de chaudières en cascade, de capteurs solaires thermiques et d'unités de ventilation, avec des modules et des thermostats additionnels, avec possibilité de contrôle depuis un smartphone ou une tablette via l'App myVAILLANT pour IOS (iPhone et iPad) et Android, pour installer sur le mur ou dans la chaudière. (matériau) | 1.000 | 345.00 | 345.00 |
| mt38vai612a | U | Module pour le contrôle d'une chaudière supplémentaire en cascade, modèle VR 32/3 "VAILLANT", avec communication avec protocole Ebus. (matériau) | 1.000 | 120.00 | 120.00 |
| mt38vai611a | U | Module pour le contrôle de 2 circuits additionnels de chauffage, modèle VR 70 "VAILLANT", avec communication avec protocole Ebus et 2 sondes de température VR 10. (matériau) | 1.000 | 265.00 | 265.00 |
| mt38www050 | U | Déversement vers égout, pour le drainage de la vanne de sécurité, composé de 1 m de tube en acier noir de 1/2" et entonnoir d'écoulement, y compris les accessoires et les pièces spéciales. (matériau) | 1.000 | 15.00 | 15.00 |
| mt38www010 | U | Produits complémentaires pour installation de chauffage. (matériau) | 1.000 | 1.68 | 1.68 |
| mo004 | h | Compagnon professionnel III/CP2 chauffagiste. (main-d'œuvre) | 4.160 | 30.20 | 125.63 |
| mo103 | h | Ouvrier professionnel II/OP chauffagiste. (main-d'œuvre) | 4.160 | 25.99 | 108.12 |
| % | % | Frais de chantier des unités d'ouvrage | 2 % | 25650.43 | 513.01 |
|  |  | Coûts directs |  |  | 26163.44 |
