# Capteur solaire thermique pour installation collective, sur toiture inclinée

- Propriété du fichier: CYPE INGENIEROS, S.A.
- Format: FIEBDC-3/2002
- Devise: EUR
- Coûts indirects: 3.00 %
- Frais généraux: 13.00 %
- Bénéfice: 6.00 %
- TVA: 20.00 %

## T Équipements techniques

### TC ECS et chauffage

#### TCS Capteurs solaires

**TCS060** U Capteur solaire thermique pour installation collective, sur toiture inclinée.
Capteur solaire thermique constitué d'une batterie de 2 modules, chacun d'entre eux étant composé d'un capteur solaire thermique plat, modèle auroFLOW plus VFK 135 VD "VAILLANT", pour système de drainage automatique du liquide solaire, constitué de panneau en position verticale, de 2033x1233x80 mm, surface utile 2,35 m², rendement optique 0,814, coefficient de pertes du premier ordre 2,645 W/m²K et coefficient de pertes du second ordre 0,033 W/m²K², selon NF EN 12975-2, cadre en aluminium anodisé couleur noire, absorbeur en aluminium et en cuivre avec traitement sélectif et enveloppe de protection avec verre de sécurité de 3,2 mm d'épaisseur, placés sur structure support pour toiture inclinée. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38vai215a | U | Capteur solaire thermique plat, modèle auroFLOW plus VFK 135 VD "VAILLANT", pour système de drainage automatique du liquide solaire, constitué de panneau en position verticale, de 2033x1233x80 mm, surface utile 2,35 m², rendement optique 0,814, coefficient de pertes du premier ordre 2,645 W/m²K et coefficient de pertes du second ordre 0,033 W/m²K², selon NF EN 12975-2, cadre en aluminium anodisé couleur noire, absorbeur en aluminium et en cuivre avec traitement sélectif et enveloppe de protection avec verre de sécurité de 3,2 mm d'épaisseur. (matériau) | 2.000 | 980.00 | 1960.00 |
| mt38vai555a | U | Structure support de capteur solaire thermique de 2 panneaux, sur toiture inclinée, "VAILLANT". (matériau) | 1.000 | 375.00 | 375.00 |
| mt38vai539c | U | Kit de fixation pour supports de capteur solaire thermique, pour toiture inclinée en tuile romane, "VAILLANT". (matériau) | 2.000 | 130.00 | 260.00 |
| mt38vai551a | U | Kit de connexions hydrauliques d'entrée et de sortie pour batterie de capteurs solaires thermiques, "VAILLANT", avec sonde de température. (matériau) | 1.000 | 185.00 | 185.00 |
| mt38vai552a | U | Kit de connexions hydrauliques pour union de capteurs solaires thermiques, "VAILLANT". (matériau) | 1.000 | 50.00 | 50.00 |
| mt38csg120 | U | Purgeur automatique, spécial pour applications d'énergie solaire thermique, équipé avec vanne à sphère et chambre d'accumulation de vapeur. (matériau) | 1.000 | 72.75 | 72.75 |
| mt38csg110 | U | Vanne de sécurité spécial pour applications d'énergie solaire thermique, pour une température maximale de 130°C. (matériau) | 1.000 | 38.80 | 38.80 |
| mt38vai538a | U | Bidon de 10 l de fluide antigivrant, "VAILLANT". (matériau) | 0.270 | 60.00 | 16.20 |
| mt37sve010d | U | Vanne à sphère en laiton nickelé à visser de 1". (matériau) | 2.000 | 12.15 | 24.30 |
| mo009 | h | Compagnon professionnel III/CP2 installateur de capteurs solaires. (main-d'œuvre) | 5.000 | 30.20 | 151.00 |
| mo108 | h | Ouvrier professionnel II/OP installateur de capteurs solaires. (main-d'œuvre) | 5.000 | 25.99 | 129.95 |
| % | % | Frais de chantier des unités d'ouvrage | 2 % | 3263.00 | 65.26 |
|  |  | Coûts directs |  |  | 3328.26 |
