# Unité eau-eau, pompe à chaleur, pour production d'E.C.S., chauffage et refroidissement

- Propriété du fichier: CYPE INGENIEROS, S.A.
- Format: FIEBDC-3/2002
- Devise: EUR
- Coûts indirects: 3.00 %
- Frais généraux: 13.00 %
- Bénéfice: 6.00 %
- TVA: 20.00 %

## T Équipements techniques

### TV Climatisation et ventilation

#### TVP PAC et roof-top

**TVP220** U Unité eau-eau, pompe à chaleur, pour production d'E.C.S., chauffage et refroidissement.
Pompe à chaleur réversible, eau-eau, modèle flexoCOMPACT exclusive 5 "VAILLANT", classe d'efficacité énergétique en chauffage A++, classe d'efficacité énergétique en E.C.S. A, profil de consommation XL, ballon échangeur d'E.C.S. en acier inoxydable de 171 l, puissance calorifique nominale 5,9 kW, COP 4,6, puissance frigorifique nominale 6,9 kW, EER 5,2, pression sonore 38 dBA, dimensions 1868x595x600 mm, poids 212 kg, alimentation monophasée à 230 V, avec température de départ jusqu'à 65°C, circuit réfrigérant avec injection de vapeur EVI à rendement élevé, vanne à 4 voies pour inversion de cycle, échangeurs à plaques en acier inoxydable à haute capacité avec injection de liquide, réfrigérant R-410A, chauffage électrique additionnel de puissance configurable jusqu'à 9 kW, système de contrôle sensoCOMFORT VRC 720f, avec contrôle de la température avec sonde extérieure, écran digital, sans fil, programmation quotidienne et hebdomadaire, pour le contrôle de plusieurs circuits de chauffage avec des modules et des thermostats additionnels, module de connectivité myVaillant pour contrôle depuis un smartphone ou une tablette via l'App myVaillant pour IOS (iPhone et iPad) et Android et module hydraulique fluoCOLLECT VMW 11 SI avec échangeur à plaques, pour l'approvisionnement énergétique du puits d'eaux souterraines, et pompes de circulation à haute efficacité, kit hydraulique pour installation de pompe à chaleur flexoCOMPACT, avec pompe de circulation d'E.C.S., pour pompe à chaleur flexoCOMPACT, module, modèle VR 70, module, modèle VR 70. Totalement montée, connectée et mise en marche par l'entreprise installatrice pour le contrôle de son bon fonctionnement.
Inclut: Implantation de l'unité. Mise en place et fixation de l'unité et de ses accessoires. Connecté aux réseaux de conduction d'eau, électrique et de récupération des condensats. Mise en marche.
Critère pour le métré: Nombre d'unités prévues, selon documentation graphique du Projet.
Critère pour le mémoire: On mesurera le nombre d'unités réellement exécutées selon les spécifications du Projet.

| Code | U | Désignation | Quantité | Prix | Montant |
|---|---|---|---|---|---|
| mt42vai057m | U | Pompe à chaleur réversible, eau-eau, modèle flexoCOMPACT exclusive 5 "VAILLANT", classe d'efficacité énergétique en chauffage A++, classe d'efficacité énergétique en E.C.S. A, profil de consommation XL, ballon échangeur d'E.C.S. en acier inoxydable de 171 l, puissance calorifique nominale 5,9 kW, COP 4,6, puissance frigorifique nominale 6,9 kW, EER 5,2, pression sonore 38 dBA, dimensions 1868x595x600 mm, poids 212 kg, alimentation monophasée à 230 V, avec température de départ jusqu'à 65°C, circuit réfrigérant avec injection de vapeur EVI à rendement élevé, vanne à 4 voies pour inversion de cycle, échangeurs à plaques en acier inoxydable à haute capacité avec injection de liquide, réfrigérant R-410A, chauffage électrique additionnel de puissance configurable jusqu'à 9 kW, système de contrôle sensoCOMFORT VRC 720f, avec contrôle de la température avec sonde extérieure, écran digital, sans fil, programmation quotidienne et hebdomadaire, pour le contrôle de plusieurs circuits de chauffage avec des modules et des thermostats additionnels, module de connectivité myVaillant pour contrôle depuis un smartphone ou une tablette via l'App myVaillant pour IOS (iPhone et iPad) et Android et module hydraulique fluoCOLLECT VMW 11 SI avec échangeur à plaques, pour l'approvisionnement énergétique du puits d'eaux souterraines, et pompes de circulation à haute efficacité. (matériau) | 1.000 | 17415.00 | 17415.00 |
| mt38vai611a | U | Module, modèle VR 70 "VAILLANT", pour le contrôle de 2 circuits additionnels de chauffage, avec communication avec protocole Ebus et 2 sondes de température VR 10. (matériau) | 1.000 | 260.00 | 260.00 |
| mt42vai502a | U | Kit hydraulique pour installation de pompe à chaleur flexoCOMPACT, "VAILLANT". (matériau) | 1.000 | 1375.00 | 1375.00 |
| mt42vai514a | U | Pompe de circulation d'E.C.S., pour pompe à chaleur flexoCOMPACT, "VAILLANT". (matériau) | 1.000 | 330.00 | 330.00 |
| mt37www060f | U | Clapet antipollution de laiton, avec tamis en acier inoxydable avec perforations de 0,5 mm de diamètre, avec filet de 1 1/4", pour une pression maximale de travail de 16 bar et une température maximale de 110°C. (matériau) | 1.000 | 18.67 | 18.67 |
| mt37www050e | U | Manchon antivibration, en caoutchouc, avec filet de 1 1/4", pour une pression maximale de travail de 10 bar. (matériau) | 4.000 | 37.17 | 148.68 |
| mt42www050 | U | Thermomètre bimétallique, diamètre de sphère de 100 mm, avec prise verticale, avec tube plongeur en 1/2", échelle de température de 0 à 120°C. (matériau) | 1.000 | 54.70 | 54.70 |
| mt37sve010e | U | Vanne à sphère en laiton nickelé à visser de 1 1/4". (matériau) | 4.000 | 16.78 | 67.12 |
| mo005 | h | Compagnon professionnel III/CP2 installateur de climatisation. (main-d'œuvre) | 6.600 | 30.20 | 199.32 |
| mo104 | h | Ouvrier professionnel II/OP installateur de climatisation. (main-d'œuvre) | 6.600 | 25.99 | 171.53 |
| % | % | Frais de chantier des unités d'ouvrage | 2 % | 20040.02 | 400.80 |
|  |  | Coûts directs |  |  | 20440.82 |
