# Ballon d'eau pour E.C.S

- Propriété du fichier: CYPE Ingenieros S.A.
- Format: FIEBDC-3/2016
- Logiciel: Générateur de prix de la construction. CYPE Ingenieros, S.A.
- Date: 12/06/2024
- Devise: EUR
- Coûts indirects: 3 %
- Frais généraux: 13 %
- Bénéfice: 6 %
- TVA: 20 %

## T Équipements techniques

### TC ECS et chauffage

#### TCE Systèmes de conduction d'eau

**TCE210** U Ballon d'eau pour E.C.S.
Accumulateur en acier vitrifié, 2000 l, modèle uniSTOR VIH 2000 "VAILLANT", de sol, hauteur 2300 mm, diamètre 1360 mm, isolation en mousse flexible de polyuréthane injecté dans moule, sans CFC, de 80 mm d'épaisseur, bouche latérale DN 400 et protection cathodique. Comprend les vannes d'isolement, les éléments de montage et les accessoires nécessaires à son bon fonctionnement.
Inclut: Implantation. Mise en place. Connexion. Contrôle de son bon fonctionnement.
Critère pour le métré: Nombre d'unités prévues, selon documentation graphique du Projet.
Critère pour le mémoire: On mesurera le nombre d'unités réellement exécutées selon les spécifications du Projet.

| Code | U | Désignation | Quantité | Prix | Montant |
|---|---|---|---|---|---|
| mt38vai100d | U | Accumulateur en acier vitrifié, 2000 l, modèle uniSTOR VIH 2000 "VAILLANT", de sol, hauteur 2300 mm, diamètre 1360 mm, isolation en mousse flexible de polyuréthane injecté dans moule, sans CFC, de 80 mm d'épaisseur, bouche latérale DN 400 et protection cathodique. (matériau) | 1 | 7130 | 7130.000 |
| mt37sve010e | U | Vanne à sphère en laiton nickelé à visser de 1 1/4". (matériau) | 2 | 16.78 | 33.560 |
| mt38www011 | U | Produits complémentaires pour installations d'E.C.S. (matériau) | 1 | 1.45 | 1.450 |
| mo004 | h | Compagnon professionnel III/CP2 chauffagiste. (main-d'œuvre) | 2.1 | 30.2 | 63.420 |
| mo103 | h | Ouvrier professionnel II/OP chauffagiste. (main-d'œuvre) | 2.1 | 25.99 | 54.579 |
| % | % | Frais de chantier des unités d'ouvrage | 2 % | 7283.009 | 145.660 |
|  |  | Coûts directs |  |  | 7428.669 |

## Ressources

**mt38vai100d** U Accumulateur en acier vitrifié
Données techniques: Coût énergétique 12142.000 MJ; Émission de CO2 506.793 kg
Déchets:
- emballage: re150101 Emballages en papier et en carton. (composant de déchet); quantité 2.869 kg; Code CED 15 01 01; Masse de l'élément 1 kg; Volume 0.001333 m3
- emballage: re170201 Bois. (composant de déchet); quantité 0.691 kg; Code CED 17 02 01; Masse de l'élément 1 kg; Volume 0.000909 m3

**mt37sve010e** U Vanne à sphère en laiton nickelé à visser de 1 1/4"
Données techniques: Coût énergétique 1282.649 MJ; Émission de CO2 86.201 kg
Déchets:
- emballage: re150101 Emballages en papier et en carton; quantité 0.072 kg
