# Contrôle centralisé pour système solaire thermique

- Propriété du fichier: CYPE Ingenieros S.A.
- Format: FIEBDC-3/2016
- Logiciel: Générateur de prix de la construction. CYPE Ingenieros, S.A.
- Date: 12/06/2024
- Devise: EUR
- Coûts indirects: 3 %
- Frais généraux: 13 %
- Bénéfice: 6 %
- TVA: 20 %

## T Équipements techniques

### TC ECS et chauffage

#### TCF Dispositifs de contrôle centralisé

**TCF020** U Contrôle centralisé pour système solaire thermique.
Contrôleur solaire pour différentiel de température, modèle auroMATIC 570 "VAILLANT", avec écran couleur, pour le contrôle d'un maximum de deux champs de capteurs solaires thermiques ou un champ de capteurs solaires thermiques et un second ballon d'E.C.S. ou le chauffage d'une piscine, avec la mesure de l'énergie solaire produite et le calcul des émissions de CO2 évitées. Totalement monté, connecté et testé.
Inclut: Implantation. Mise en place et fixation des éléments. Connexion au réseau électrique.
Critère pour le métré: Nombre d'unités prévues, selon documentation graphique du Projet.
Critère pour le mémoire: On mesurera le nombre d'unités réellement exécutées selon les spécifications du Projet.

| Code | U | Désignation | Quantité | Prix | Montant |
|---|---|---|---|---|---|
| mt38vai568a | U | Contrôleur solaire pour différentiel de température, modèle auroMATIC 570 "VAILLANT", avec écran couleur, pour le contrôle d'un maximum de deux champs de capteurs solaires thermiques ou un champ de capteurs solaires thermiques et un second ballon d'E.C.S. ou le chauffage d'une piscine, avec la mesure de l'énergie solaire produite et le calcul des émissions de CO2 évitées. (matériau) | 1 | 380 | 380.000 |
| mo005 | h | Compagnon professionnel III/CP2 installateur de climatisation. (main-d'œuvre) | 10 | 30.2 | 302.000 |
| mo104 | h | Ouvrier professionnel II/OP installateur de climatisation. (main-d'œuvre) | 10 | 25.99 | 259.900 |
| % | % | Frais de chantier des unités d'ouvrage | 2 % | 941.900 | 18.838 |
|  |  | Coûts directs |  |  | 960.738 |

## Ressources

**mt38vai568a** U Contrôleur solaire pour différentiel de température
Données techniques: Coût énergétique 30.551 MJ; Émission de CO2 1.344 kg
Déchets:
- emballage: re150101 Emballages en papier et en carton. (composant de déchet); quantité 0.086 kg; Code CED 15 01 01; Masse de l'élément 1 kg; Volume 0.001333 m3
