# Ventilo-convecteur mural, système à deux tubes

- Propriété du fichier: CYPE Ingenieros S.A.
- Format: FIEBDC-3/2016
- Logiciel: Générateur de prix de la construction. CYPE Ingenieros, S.A.
- Date: 25/09/2024
- Devise: EUR
- Coûts indirects: 3 %
- Frais généraux: 13 %
- Bénéfice: 6 %
- TVA: 20 %

## T Équipements techniques

### TV Climatisation et ventilation

#### TVO Unités terminales non autonomes de climatisation

**TVO120** U Ventilo-convecteur mural, système à deux tubes.
Ventilo-convecteur mural, modèle aroVAIR VA 2-025 WN "VAILLANT", à 3 vitesses, puissance frigorifique à une vitesse maximale/moyenne/minimale 2,7/2,59/2,39 kW, puissance frigorifique sensible à une vitesse maximale 2,15 kW (température de bulbe humide de l'air intérieur 19°C, température d'entrée de l'eau 7°C, écart de température 5°C), perte de charge de l'eau en refroidissement 31,61 kPa, puissance calorifique à une vitesse maximale/moyenne/minimale 2,94/2,8/2,58 kW (température de bulbe sec de l'air intérieur 20°C, température d'entrée de l'eau 50°C), perte de charge de l'eau en chauffage 32,66 kPa, débit d'eau en refroidissement 0,48 m³/h, débit d'air à une vitesse maximale/moyenne/minimale 492/454/400 m³/h, pression sonore à une vitesse maximale/moyenne/minimale 32/30/27 dBA, dimensions 915x290x230 mm, poids 12,7 kg, avec vanne à 3 voies et actionneur, écran digital à l'avant de l'unité et télécommande. Totalement monté, connecté et mis en marche par l'entreprise installatrice pour le contrôle de son bon fonctionnement.
Inclut: Implantation de l'unité. Mise en place et fixation de l'unité. Connecté aux réseaux de conduction d'eau, électrique et de récupération des condensats. Mise en marche.
Critère pour le métré: Nombre d'unités prévues, selon documentation graphique du Projet.
Critère pour le mémoire: On mesurera le nombre d'unités réellement exécutées selon les spécifications du Projet.

| Code | U | Désignation | Quantité | Prix | Montant |
|---|---|---|---|---|---|
| mt42vai102a | U | Ventilo-convecteur mural, modèle aroVAIR VA 2-025 WN "VAILLANT", à 3 vitesses, puissance frigorifique à une vitesse maximale/moyenne/minimale 2,7/2,59/2,39 kW, puissance frigorifique sensible à une vitesse maximale 2,15 kW (température de bulbe humide de l'air intérieur 19°C, température d'entrée de l'eau 7°C, écart de température 5°C), perte de charge de l'eau en refroidissement 31,61 kPa, puissance calorifique à une vitesse maximale/moyenne/minimale 2,94/2,8/2,58 kW (température de bulbe sec de l'air intérieur 20°C, température d'entrée de l'eau 50°C), perte de charge de l'eau en chauffage 32,66 kPa, débit d'eau en refroidissement 0,48 m³/h, débit d'air à une vitesse maximale/moyenne/minimale 492/454/400 m³/h, pression sonore à une vitesse maximale/moyenne/minimale 32/30/27 dBA, dimensions 915x290x230 mm, poids 12,7 kg, avec vanne à 3 voies et actionneur, écran digital à l'avant de l'unité et télécommande. (matériau) | 1 | 670 | 670.000 |
| mt37sve010c | U | Vanne à sphère en laiton nickelé à visser de 3/4". (matériau) | 2 | 7.3 | 14.600 |
| mo005 | h | Compagnon professionnel III/CP2 installateur de climatisation. (main-d'œuvre) | 3.5 | 30.2 | 105.700 |
| mo104 | h | Ouvrier professionnel II/OP installateur de climatisation. (main-d'œuvre) | 3.5 | 25.99 | 90.965 |
| % | % | Frais de chantier des unités d'ouvrage | 2 % | 881.265 | 17.625 |
|  |  | Coûts directs |  |  | 898.890 |

## Ressources

**mt37sve010c** U Vanne à sphère en laiton nickelé à visser de 3/4"
Données techniques: Coût énergétique 720.409 MJ; Émission de CO2 48.441 kg
Déchets:
- emballage: re150101 Emballages en papier et en carton. (composant de déchet); quantité 0.072 kg; Code CED 15 01 01; Masse de l'élément 1 kg; Volume 0.001333 m3
