# Unité eau-eau, pompe à chaleur géothermique, pour chauffage

- Propriété du fichier: CYPE Ingenieros S.A.
- Format: FIEBDC-3/2016
- Logiciel: Générateur de prix de la construction. CYPE Ingenieros, S.A.
- Date: 25/09/2024
- Devise: EUR
- Coûts indirects: 3 %
- Frais généraux: 13 %
- Bénéfice: 6 %
- TVA: 20 %

## T Équipements techniques

### TV Climatisation et ventilation

#### TVP PAC et roof-top

**TVP230** U Unité eau-eau, pompe à chaleur géothermique, pour chauffage.
Pompe à chaleur géothermique, eau-eau, modèle geoTHERM perform 260 "VAILLANT", classe d'efficacité énergétique A+++, puissance calorifique nominale 24,5 kW, COP 4,4, puissance sonore 60 dBA, dimensions 1289x600x680 mm, poids 250 kg, alimentation triphasée à 400 V, réfrigérant R-410A, avec température de départ jusqu'à 65°C, compatibilité avec un système de captage solaire thermique et avec système hybride avec pompe à chaleur et chaudière, et module pour refroidissement passif. Accessoires: pompe de circulation, modèle Stratos 40/1-8, pour le circuit de chauffage; pompe de circulation, modèle Stratos 40/1-12, pour le circuit de captage géothermique. Totalement montée, connectée et mise en marche par l'entreprise installatrice pour le contrôle de son bon fonctionnement.
Inclut: Implantation de l'unité. Mise en place et fixation de l'unité et de ses accessoires. Connecté aux réseaux de conduction d'eau, électrique et de récupération des condensats. Mise en marche.
Critère pour le métré: Nombre d'unités prévues, selon documentation graphique du Projet.
Critère pour le mémoire: On mesurera le nombre d'unités réellement exécutées selon les spécifications du Projet.

| Code | U | Désignation | Quantité | Prix | Montant |
|---|---|---|---|---|---|
| mt42vai061a | U | Pompe à chaleur géothermique, eau-eau, modèle geoTHERM perform 260 "VAILLANT", classe d'efficacité énergétique A+++, puissance calorifique nominale 24,5 kW, COP 4,4, puissance sonore 60 dBA, dimensions 1289x600x680 mm, poids 250 kg, alimentation triphasée à 400 V, réfrigérant R-410A, avec température de départ jusqu'à 65°C, compatibilité avec un système de captage solaire thermique et avec système hybride avec pompe à chaleur et chaudière, et module pour refroidissement passif. (matériau) | 1 | 23955 | 23955.000 |
| mt42vai518a | U | Pompe de circulation, modèle Stratos 40/1-8 "VAILLANT". (matériau) | 1 | 2705 | 2705.000 |
| mt42vai519a | U | Pompe de circulation, modèle Stratos 40/1-12 "VAILLANT". (matériau) | 1 | 3170 | 3170.000 |
| mt37www060f | U | Clapet antipollution de laiton, avec tamis en acier inoxydable avec perforations de 0,5 mm de diamètre, avec filet de 1 1/4", pour une pression maximale de travail de 16 bar et une température maximale de 110°C. (matériau) | 1 | 18.67 | 18.670 |
| mt37www050e | U | Manchon antivibration, en caoutchouc, avec filet de 1 1/4", pour une pression maximale de travail de 10 bar. (matériau) | 4 | 37.17 | 148.680 |
| mt42www050 | U | Thermomètre bimétallique, diamètre de sphère de 100 mm, avec prise verticale, avec tube plongeur en 1/2", échelle de température de 0 à 120°C. (matériau) | 1 | 54.7 | 54.700 |
| mt37sve010e | U | Vanne à sphère en laiton nickelé à visser de 1 1/4". (matériau) | 4 | 16.78 | 67.120 |
| mo005 | h | Compagnon professionnel III/CP2 installateur de climatisation. (main-d'œuvre) | 13.5 | 30.2 | 407.700 |
| mo104 | h | Ouvrier professionnel II/OP installateur de climatisation. (main-d'œuvre) | 13.5 | 25.99 | 350.865 |
| % | % | Frais de chantier des unités d'ouvrage | 2 % | 30877.735 | 617.555 |
|  |  | Coûts directs |  |  | 31495.290 |

## Ressources

**mt42vai061a** U Pompe à chaleur géothermique
Données techniques: Coût énergétique 10892.409 MJ; Émission de CO2 642.147 kg
Déchets:
- emballage: re150101 Emballages en papier et en carton. (composant de déchet); quantité 3.263 kg; Code CED 15 01 01; Masse de l'élément 1 kg; Volume 0.001333 m3
- emballage: re170201 Bois. (composant de déchet); quantité 0.74 kg; Code CED 17 02 01; Masse de l'élément 1 kg; Volume 0.000909 m3

**mt37www060f** U Clapet antipollution de laiton
Données techniques: Coût énergétique 860.723 MJ; Émission de CO2 61.001 kg
Déchets:
- emballage: re150101 Emballages en papier et en carton; quantité 0.072 kg

**mt37www050e** U Manchon antivibration, en caoutchouc, avec filet de 1 1/4", pour une pression maximale de travail de 10 bar
Données techniques: Coût énergétique 185.212 MJ; Émission de CO2 16.468 kg
Déchets:
- emballage: re150101 Emballages en papier et en carton; quantité 0.072 kg

**mt37sve010e** U Vanne à sphère en laiton nickelé à visser de 1 1/4"
Données techniques: Coût énergétique 1282.649 MJ; Émission de CO2 86.201 kg
Déchets:
- emballage: re150101 Emballages en papier et en carton; quantité 0.072 kg
