# Ballon d'eau pour E.C.S

- Propriété du fichier: CYPE INGENIEROS, S.A.
- Format: FIEBDC-3/2002
- Devise: EUR
- Coûts indirects: 3.00 %
- Frais généraux: 13.00 %
- Bénéfice: 6.00 %
- TVA: 20.00 %

## T Équipements techniques

### TC ECS et chauffage

#### TCE Systèmes de conduction d'eau

**TCE210** U Ballon d'eau pour E.C.S.
Accumulateur en acier vitrifié, de sol, 1650 l, 1400 mm de diamètre et 2200 mm d'hauteur, housse matelassée avec enveloppe postérieure, isolation en polyuréthane injecté sans CFC et protection contre la corrosion via une anode de magnésium. Comprend les vannes d'isolement, les éléments de montage et les accessoires nécessaires à son bon fonctionnement.
Inclut: Implantation. Mise en place. Connexion. Contrôle de son bon fonctionnement.
Critère pour le métré: Nombre d'unités prévues, selon documentation graphique du Projet.
Critère pour le mémoire: On mesurera le nombre d'unités réellement exécutées selon les spécifications du Projet.

| Code | U | Désignation | Quantité | Prix | Montant |
|---|---|---|---|---|---|
| mt38csg060t | U | Accumulateur en acier vitrifié, de sol, 1650 l, 1400 mm de diamètre et 2200 mm de hauteur, housse matelassée avec enveloppe postérieure, isolation en polyuréthane injecté sans CFC et protection contre la corrosion via une anode de magnésium. (matériau) | 1.000 | 3412.50 | 3412.50 |
| mt37sve010e | U | Vanne à sphère en laiton nickelé à visser de 1 1/4". (matériau) | 4.000 | 16.78 | 67.12 |
| mt38www011 | U | Produits complémentaires pour installations d'E.C.S. (matériau) | 1.000 | 1.45 | 1.45 |
| mo004 | h | Compagnon professionnel III/CP2 chauffagiste. (main-d'œuvre) | 2.043 | 30.20 | 61.70 |
| mo103 | h | Ouvrier professionnel II/OP chauffagiste. (main-d'œuvre) | 2.043 | 25.99 | 53.10 |
| % | % | Frais de chantier des unités d'ouvrage | 2 % | 3595.87 | 71.92 |
|  |  | Coûts directs |  |  | 3667.79 |
