# Ballon d'eau pour E.C.S

- Propriété du fichier: CYPE INGENIEROS, S.A.
- Format: FIEBDC-3/2002
- Devise: EUR
- Coûts indirects: 3.00 %
- Frais généraux: 13.00 %
- Bénéfice: 6.00 %
- TVA: 20.00 %

## T Équipements techniques

### TC ECS et chauffage

#### TCE Systèmes de conduction d'eau

**TCE210** U Ballon d'eau pour E.C.S.
Accumulateur pour la production d'E.C.S., de 2500 l de capacité, 1510 mm de diamètre et 1978 mm de hauteur, pression maximale de travail 10 bar, constitué de tonneau en acier avec revêtement époxydique, isolation thermique de mousse de polyuréthane sans CFC, bouche latérale DN 400, revêtement externe en polyester et anode de magnésium, température maximale de travail 90°C. Comprend les vannes d'isolement, les éléments de montage et les accessoires nécessaires à son bon fonctionnement.
Inclut: Implantation. Mise en place. Connexion. Contrôle de son bon fonctionnement.
Critère pour le métré: Nombre d'unités prévues, selon documentation graphique du Projet.
Critère pour le mémoire: On mesurera le nombre d'unités réellement exécutées selon les spécifications du Projet.

| Code | U | Désignation | Quantité | Prix | Montant |
|---|---|---|---|---|---|
| mt38the300q | U | Accumulateur pour la production d'E.C.S., de 2500 l de capacité, 1510 mm de diamètre et 1978 mm de hauteur, pression maximale de travail 10 bar, constitué de tonneau en acier avec revêtement époxydique, isolation thermique de mousse de polyuréthane sans CFC, bouche latérale DN 400, revêtement externe en polyester et anode de magnésium, température maximale de travail 90°C. (matériau) | 1.000 | 9924.53 | 9924.53 |
| mt37sve010g | U | Vanne à sphère en laiton nickelé à visser de 2". (matériau) | 4.000 | 39.38 | 157.52 |
| mt38www011 | U | Produits complémentaires pour installations d'E.C.S. (matériau) | 1.000 | 1.45 | 1.45 |
| mo004 | h | Compagnon professionnel III/CP2 chauffagiste. (main-d'œuvre) | 2.487 | 30.20 | 75.11 |
| mo103 | h | Ouvrier professionnel II/OP chauffagiste. (main-d'œuvre) | 2.487 | 25.99 | 64.64 |
| % | % | Frais de chantier des unités d'ouvrage | 2 % | 10223.25 | 204.47 |
|  |  | Coûts directs |  |  | 10427.72 |
