# Ballon d'eau pour chauffage et climatisation

- Propriété du fichier: CYPE INGENIEROS, S.A.
- Format: FIEBDC-3/2002
- Devise: EUR
- Coûts indirects: 3.00 %
- Frais généraux: 13.00 %
- Bénéfice: 6.00 %
- TVA: 20.00 %

## T Équipements techniques

### TC ECS et chauffage

#### TCE Systèmes de conduction d'eau

**TCE220** U Ballon d'eau pour chauffage et climatisation.
Ballon tampon, en acier noir, 4950 l, hauteur 2750 mm, diamètre 1910 mm, isolation de 50 mm d'épaisseur avec polyuréthane à haute densité, avec thermomètres, thermostat, bouche latérale DN 400. Comprend les vannes d'isolement, les éléments de montage et les accessoires nécessaires à son bon fonctionnement.
Inclut: Implantation. Mise en place. Connexion. Contrôle de son bon fonctionnement.
Critère pour le métré: Nombre d'unités prévues, selon documentation graphique du Projet.
Critère pour le mémoire: On mesurera le nombre d'unités réellement exécutées selon les spécifications du Projet.

| Code | U | Désignation | Quantité | Prix | Montant |
|---|---|---|---|---|---|
| mt38aci010S | U | Ballon tampon, en acier noir, 4950 l, hauteur 2750 mm, diamètre 1910 mm, isolation de 50 mm d'épaisseur avec polyuréthane à haute densité, avec thermomètres, thermostat, bouche latérale DN 400. (matériau) | 1.000 | 5000.00 | 5000.00 |
| mt37sve010j | U | Vanne à sphère en laiton nickelé à visser de 4". (matériau) | 4.000 | 177.31 | 709.24 |
| mt38www010 | U | Produits complémentaires pour installation de chauffage. (matériau) | 1.000 | 1.68 | 1.68 |
| mo004 | h | Compagnon professionnel III/CP2 chauffagiste. (main-d'œuvre) | 3.127 | 30.20 | 94.44 |
| mo103 | h | Ouvrier professionnel II/OP chauffagiste. (main-d'œuvre) | 3.127 | 25.99 | 81.27 |
| % | % | Frais de chantier des unités d'ouvrage | 2 % | 5886.63 | 117.73 |
|  |  | Coûts directs |  |  | 6004.36 |
