# Séparateur hydraulique

- Propriété du fichier: CYPE INGENIEROS, S.A.
- Format: FIEBDC-3/2002
- Devise: EUR
- Coûts indirects: 3.00 %
- Frais généraux: 13.00 %
- Bénéfice: 6.00 %
- TVA: 20.00 %

## T Équipements techniques

### TC ECS et chauffage

#### TCE Systèmes de conduction d'eau

**TCE440** U Séparateur hydraulique.
Découplage hydraulique, pour un débit maximal de 1800 l/h, modèle WH 27 "VAILLANT", avec isolation thermique.
Inclut: Implantation. Mise en place. Connexion et contrôle de son bon fonctionnement.
Critère pour le métré: Nombre d'unités prévues, selon documentation graphique du Projet.
Critère pour le mémoire: On mesurera le nombre d'unités réellement exécutées selon les spécifications du Projet.

| Code | U | Désignation | Quantité | Prix | Montant |
|---|---|---|---|---|---|
| mt38vai700a | U | Découplage hydraulique, pour un débit maximal de 1800 l/h, modèle WH 27 "VAILLANT", avec isolation thermique. (matériau) | 1.000 | 260.00 | 260.00 |
| mo011 | h | Compagnon professionnel III/CP2 monteur. (main-d'œuvre) | 0.216 | 30.20 | 6.52 |
| mo080 | h | Ouvrier professionnel II/OP monteur. (main-d'œuvre) | 0.216 | 26.02 | 5.62 |
| % | % | Frais de chantier des unités d'ouvrage | 2 % | 272.14 | 5.44 |
|  |  | Coûts directs |  |  | 277.58 |
