# Chaudière à gaz, collective, à condensation, murale

- Propriété du fichier: CYPE INGENIEROS, S.A.
- Format: FIEBDC-3/2002
- Devise: EUR
- Coûts indirects: 3.00 %
- Frais généraux: 13.00 %
- Bénéfice: 6.00 %
- TVA: 20.00 %

## T Équipements techniques

### TC ECS et chauffage

#### TCG Gaz

**TCG160** U Chaudière à gaz, collective, à condensation, murale.
Chaudière mural, à condensation, modèle VM ES 806/5-5 ecoTEC plus "VAILLANT", puissance utile de 15 à 75 kW (80/60°C), puissance pour le ballon échangeur d'E.C.S. 76 kW, dimensions 960x480x602 mm, avec brûleur modulant à gaz naturelle, avec technologie Stop&Start d'ajustement automatique de la puissance de démarrage, technologie multicapteurs, système Comfort Safe de fonctionnement d'urgence, pompe de circulation à haute efficacité, échangeur en acier inoxydable, système ADS de diagnostique avec écran rétro-éclairé, système AKS (Aqua Kondens System) d'approvisionnement de l'énergie de condensation pour produire de l'eau chaude via ballon échangeur et système intelligent d'accumulation AIS, kit hydraulique, isolation thermique pour kit hydraulique, vannes d'isolement, isolation thermique pour les vannes d'isolement, vanne de sécurité. Totalement montée, connectée et testée.
Inclut: Implantation. Présentation des éléments. Montage de la chaudière et de ses accessoires. Connecté aux réseaux de conduction d'eau, de gaz, d'assainissement et électrique, et au conduit d'évacuation des produits de la combustion. Mise en marche.
Critère pour le métré: Nombre d'unités prévues, selon documentation graphique du Projet.
Critère pour le mémoire: On mesurera le nombre d'unités réellement exécutées selon les spécifications du Projet.

| Code | U | Désignation | Quantité | Prix | Montant |
|---|---|---|---|---|---|
| mt38vai015a | U | Chaudière mural, à condensation, modèle VM ES 806/5-5 ecoTEC plus "VAILLANT", puissance utile de 15 à 75 kW (80/60°C), puissance pour le ballon échangeur d'E.C.S. 76 kW, dimensions 960x480x602 mm, avec brûleur modulant à gaz naturelle, avec technologie Stop&Start d'ajustement automatique de la puissance de démarrage, technologie multicapteurs, système Comfort Safe de fonctionnement d'urgence, pompe de circulation à haute efficacité, échangeur en acier inoxydable, système ADS de diagnostique avec écran rétro-éclairé, système AKS (Aqua Kondens System) d'approvisionnement de l'énergie de condensation pour produire de l'eau chaude via ballon échangeur et système intelligent d'accumulation AIS. (matériau) | 1.000 | 6990.00 | 6990.00 |
| mt38vai502a | U | Kit hydraulique, "VAILLANT", constitué de pompe de circulation avec isolation thermique, vanne de remplissage et connexions hydrauliques pour le vase d'expansion et la vanne de sécurité. (matériau) | 1.000 | 900.00 | 900.00 |
| mt38vai596a | U | Isolation thermique pour kit hydraulique, "VAILLANT". (matériau) | 1.000 | 115.00 | 115.00 |
| mt38vai504a | U | Vannes d'isolement, "VAILLANT". (matériau) | 1.000 | 210.00 | 210.00 |
| mt38vai505b | U | Isolation thermique pour les vannes d'isolement, "VAILLANT". (matériau) | 1.000 | 35.00 | 35.00 |
| mt38vai506a | U | Vanne de sécurité, "VAILLANT", réglée à 6 bar. (matériau) | 1.000 | 70.00 | 70.00 |
| mt38www010 | U | Produits complémentaires pour installation de chauffage. (matériau) | 1.000 | 1.68 | 1.68 |
| mo004 | h | Compagnon professionnel III/CP2 chauffagiste. (main-d'œuvre) | 4.438 | 30.20 | 134.03 |
| mo103 | h | Ouvrier professionnel II/OP chauffagiste. (main-d'œuvre) | 4.438 | 25.99 | 115.34 |
| % | % | Frais de chantier des unités d'ouvrage | 2 % | 8571.05 | 171.42 |
|  |  | Coûts directs |  |  | 8742.47 |
