# Incorporation d'un capteur solaire thermique pour installation collective, sur toiture inclinée

- Propriété du fichier: CYPE Ingenieros S.A.
- Format: FIEBDC-3/2016
- Logiciel: Générateur de prix de la construction. CYPE Ingenieros, S.A.
- Date: 10/06/2025
- Devise: EUR
- Coûts indirects: 3 %
- Frais généraux: 13 %
- Bénéfice: 6 %
- TVA: 20 %

## R Rénovation énergétique

### RC Chauffage, climatisation et E.C.S.

#### RCB Captage solaire

**RCB050** U Incorporation d'un capteur solaire thermique pour installation collective, sur toiture inclinée.
Rénovation énergétique des bâtiments via l'incorporation de capteur solaire thermique constitué d'une batterie de 2 modules, chacun d'entre eux étant composé d'un capteur solaire thermique plat, modèle auroFLOW plus VFK 135 VD "VAILLANT", pour système de drainage automatique du liquide solaire, constitué de panneau en position verticale, de 2033x1233x80 mm, surface utile 2,35 m², rendement optique 0,814, coefficient de pertes du premier ordre 2,645 W/m²K et coefficient de pertes du second ordre 0,033 W/m²K², selon NF EN 12975-2, cadre en aluminium anodisé couleur noire, absorbeur en aluminium et en cuivre avec traitement sélectif et enveloppe de protection avec verre de sécurité de 3,2 mm d'épaisseur, placés sur structure support pour toiture inclinée, ballon échangeur en acier vitrifié, avec échangeur à un serpentin, de sol, 300 l, hauteur 1640 mm, diamètre 680 mm, isolation de 50 mm d'épaisseur avec polyuréthane à haute densité, sans CFC, protection contre la corrosion via une anode de magnésium, vase d'expansion, capacité 25 l, mural, pression maximale de travail 10 bar, "VAILLANT", spécial pour applications d'énergie solaire thermique, support de paroi pour vase d'expansion et groupe hydraulique solaire, constitué de pompe de circulation avec variateur de fréquence et centrale électronique avec 3 sondes de température (Pt100) avec gaines, 2 sorties de relais, écran digital pour consulter les températures du capteur solaire et du réservoir et du bénéfice solaire, protection antigel, registres des températures maximale et minimale du capteur solaire et des réservoirs de stockage, capteurs connectables pour faciliter son installation et fonction intelligente pour le chauffage des piscines ou E.C.S., débitmètre, vanne de sécurité, manomètre, vannes de remplissage et de vidange, tubes flexibles avec isolation et carcasse pour isolation thermique. Comprend les accessoires de montages et de fixation, l'ensemble des connexions hydrauliques entre capteurs solaires thermiques, liquide de remplissage pour capteur solaire thermique, la vanne de sécurité, le purgeur, les vannes d'isolement et autres accessoires.
Inclut: Implantation de l'ensemble. Mise en place de la structure support. Mise en place et fixation des panneaux sur la structure support. Connexion au réseau de conduction d'eau. Remplissage du circuit. Implantation. Mise en place. Connexion. Contrôle de son bon fonctionnement. Implantation. Mise en place. Connexion au réseau de distribution. Contrôle de son bon fonctionnement. Implantation. Mise en place. Connexion. Contrôle de son bon fonctionnement. Contrôle de son bon fonctionnement.
Critère pour le métré: Nombre d'unités prévues, selon documentation graphique du Projet.
Critère pour le mémoire: On mesurera le nombre d'unités réellement exécutées selon les spécifications du Projet.

| Code | U | Désignation | Quantité | Prix | Montant |
|---|---|---|---|---|---|
| mt38vai215a | U | Capteur solaire thermique plat, modèle auroFLOW plus VFK 135 VD "VAILLANT", pour système de drainage automatique du liquide solaire, constitué de panneau en position verticale, de 2033x1233x80 mm, surface utile 2,35 m², rendement optique 0,814, coefficient de pertes du premier ordre 2,645 W/m²K et coefficient de pertes du second ordre 0,033 W/m²K², selon NF EN 12975-2, cadre en aluminium anodisé couleur noire, absorbeur en aluminium et en cuivre avec traitement sélectif et enveloppe de protection avec verre de sécurité de 3,2 mm d'épaisseur. (matériau) | 2 | 980 | 1960.000 |
| mt38vai555a | U | Structure support de capteur solaire thermique de 2 panneaux, sur toiture inclinée, "VAILLANT". (matériau) | 1 | 375 | 375.000 |
| mt38vai539c | U | Kit de fixation pour supports de capteur solaire thermique, pour toiture inclinée en tuile romane, "VAILLANT". (matériau) | 2 | 130 | 260.000 |
| mt38vai551a | U | Kit de connexions hydrauliques d'entrée et de sortie pour batterie de capteurs solaires thermiques, "VAILLANT", avec sonde de température. (matériau) | 1 | 185 | 185.000 |
| mt38vai552a | U | Kit de connexions hydrauliques pour union de capteurs solaires thermiques, "VAILLANT". (matériau) | 1 | 50 | 50.000 |
| mt38csg120 | U | Purgeur automatique, spécial pour applications d'énergie solaire thermique, équipé avec vanne à sphère et chambre d'accumulation de vapeur. (matériau) | 1 | 72.75 | 72.750 |
| mt38csg110 | U | Vanne de sécurité spécial pour applications d'énergie solaire thermique, pour une température maximale de 130°C. (matériau) | 1 | 38.8 | 38.800 |
| mt38vai538a | U | Bidon de 10 l de fluide antigivrant, "VAILLANT". (matériau) | 0.27 | 60 | 16.200 |
| mt37sve010d | U | Vanne à sphère en laiton nickelé à visser de 1". (matériau) | 4 | 12.15 | 48.600 |
| mt38csg050S1 | U | Ballon échangeur en acier vitrifié, avec échangeur à un serpentin, de sol, 300 l, hauteur 1640 mm, diamètre 680 mm, isolation de 50 mm d'épaisseur avec polyuréthane à haute densité, sans CFC, protection contre la corrosion via une anode de magnésium. (matériau) | 1 | 1500 | 1500.000 |
| mt37svs010c | U | Vanne de sécurité, en laiton, avec filet de 1/2" de diamètre, réglé à 6 bar de pression. (matériau) | 1 | 4.42 | 4.420 |
| mt37sve010c | U | Vanne à sphère en laiton nickelé à visser de 3/4". (matériau) | 2 | 7.3 | 14.600 |
| mt38vai564b | U | Vase d'expansion, capacité 25 l, mural, pression maximale de travail 10 bar, "VAILLANT", spécial pour applications d'énergie solaire thermique. (matériau) | 1 | 120 | 120.000 |
| mt38vai566a | U | Support de paroi pour vase d'expansion, "VAILLANT". (matériau) | 1 | 50 | 50.000 |
| mt42www040 | U | Manomètre avec bain de glycérine et diamètre de sphère de 100 mm, avec prise verticale, pour montage fileté de 1/2", échelle de pression de 0 à 5 bar. (matériau) | 1 | 43.29 | 43.290 |
| mt38cst070b | U | Groupe hydraulique solaire, constitué de pompe de circulation avec variateur de fréquence et centrale électronique avec 3 sondes de température (Pt100) avec gaines, 2 sorties de relais, écran digital pour consulter les températures du capteur solaire et du réservoir et du bénéfice solaire, protection antigel, registres des températures maximale et minimale du capteur solaire et des réservoirs de stockage, capteurs connectables pour faciliter son installation et fonction intelligente pour le chauffage des piscines ou E.C.S., débitmètre, vanne de sécurité, manomètre, vannes de remplissage et de vidange, tubes flexibles avec isolation et carcasse pour isolation thermique. (matériau) | 1 | 1014 | 1014.000 |
| mt38www011 | U | Matériel auxiliaire pour installations d'E.C.S. (matériau) | 1 | 1.45 | 1.450 |
| mo009 | h | Compagnon professionnel III/CP2 installateur de capteurs solaires. (main-d'œuvre) | 5.406 | 31.65 | 171.100 |
| mo108 | h | Ouvrier professionnel II/OP installateur de capteurs solaires. (main-d'œuvre) | 5.406 | 27.24 | 147.259 |
| mo004 | h | Compagnon professionnel III/CP2 chauffagiste. (main-d'œuvre) | 2 | 31.65 | 63.300 |
| mo103 | h | Ouvrier professionnel II/OP chauffagiste. (main-d'œuvre) | 2 | 27.24 | 54.480 |
| % | % | Frais de chantier des unités d'ouvrage | 2 % | 6190.249 | 123.805 |
|  |  | Coûts directs |  |  | 6314.054 |

Déchets:
- pose: mt38vai555a Structure support de capteur solaire thermique de 2 panneaux, sur toiture inclinée, "VAILLANT"; facteur de déchet 0.006

## Ressources

**mt38vai215a** U Capteur solaire thermique plat
Données techniques: Coût énergétique 1815.874 MJ; Émission de CO2 93.322 kg
Déchets:
- emballage: re150101 Emballages en papier et en carton. (composant de déchet); quantité 2.741 kg; Code CED 15 01 01; Masse de l'élément 1 kg; Volume 0.001333 m3

**mt38vai555a** U Structure support de capteur solaire thermique de 2 panneaux, sur toiture inclinée, "VAILLANT"
Données techniques: Coût énergétique 144.475 MJ; Émission de CO2 5.892 kg; Code CED 17 04 05; Masse de l'élément 10 kg; Volume 0.004762 m3
Déchets:
- emballage: re170203 Plastique. (composant de déchet); quantité 0.04 kg; Code CED 17 02 03; Masse de l'élément 1 kg; Volume 0.001667 m3

**mt38csg110** U Vanne de sécurité spécial pour applications d'énergie solaire thermique, pour une température maximale de 130°C
Données techniques: Coût énergétique 511.326 MJ; Émission de CO2 34.399 kg
Déchets:
- emballage: re150101 Emballages en papier et en carton; quantité 0.072 kg

**mt37sve010d** U Vanne à sphère en laiton nickelé à visser de 1"
Données techniques: Coût énergétique 843.399 MJ; Émission de CO2 56.701 kg
Déchets:
- emballage: re150101 Emballages en papier et en carton; quantité 0.072 kg

**mt38csg050S1** U Ballon échangeur en acier vitrifié
Données techniques: Coût énergétique 2973.600 MJ; Émission de CO2 117.054 kg
Déchets:
- emballage: re150101 Emballages en papier et en carton; quantité 2.216 kg
- emballage: re170201 Bois. (composant de déchet); quantité 0.611 kg; Code CED 17 02 01; Masse de l'élément 1 kg; Volume 0.000909 m3

**mt37svs010c** U Vanne de sécurité, en laiton, avec filet de 1/2" de diamètre, réglé à 6 bar de pression
Données techniques: Coût énergétique 511.326 MJ; Émission de CO2 34.399 kg
Déchets:
- emballage: re150101 Emballages en papier et en carton; quantité 0.072 kg

**mt37sve010c** U Vanne à sphère en laiton nickelé à visser de 3/4"
Données techniques: Coût énergétique 720.409 MJ; Émission de CO2 48.441 kg
Déchets:
- emballage: re150101 Emballages en papier et en carton; quantité 0.072 kg

**mt38vai564b** U Vase d'expansion
Données techniques: Coût énergétique 92.187 MJ; Émission de CO2 4.959 kg
Déchets:
- emballage: re150101 Emballages en papier et en carton; quantité 1.476 kg

**mt38cst070b** U Groupe hydraulique solaire
Données techniques: Coût énergétique 0.859 MJ; Émission de CO2 1.353 kg
Déchets:
- emballage: re150101 Emballages en papier et en carton; quantité 1.591 kg
