# Ballon d'eau pour chauffage et climatisation

- Propriété du fichier: CYPE Ingenieros S.A.
- Format: FIEBDC-3/2016
- Logiciel: Générateur de prix de la construction. CYPE Ingenieros, S.A.
- Date: 04/07/2024
- Devise: EUR
- Coûts indirects: 3 %
- Frais généraux: 13 %
- Bénéfice: 6 %
- TVA: 20 %

## T Équipements techniques

### TC ECS et chauffage

#### TCE Systèmes de conduction d'eau

**TCE220** U Ballon d'eau pour chauffage et climatisation.
Ballon tampon, 1000 l, modèle allSTOR exclusive VPS 1000/3-7 "VAILLANT", de sol, hauteur 2212 mm, diamètre 1070 mm, avec la possibilité d'installation des modules hydrauliques (solaire et d'E.C.S.) directement sur la partie frontale du réservoir, isolation thermique en laine synthétique de 140 mm d'épaisseur minimale et 200 mm d'épaisseur maximale, 10 prises pour les circuits de chauffage, 5 prises pour la connexion des modules hydrauliques (solaire et d'E.C.S), et 8 entrées pour sondes de température. Comprend les vannes d'isolement, les éléments de montage et les accessoires nécessaires à son bon fonctionnement.
Inclut: Implantation. Mise en place. Connexion. Contrôle de son bon fonctionnement.
Critère pour le métré: Nombre d'unités prévues, selon documentation graphique du Projet.
Critère pour le mémoire: On mesurera le nombre d'unités réellement exécutées selon les spécifications du Projet.

| Code | U | Désignation | Quantité | Prix | Montant |
|---|---|---|---|---|---|
| mt38vai112d | U | Ballon tampon, 1000 l, modèle allSTOR exclusive VPS 1000/3-7 "VAILLANT", de sol, hauteur 2212 mm, diamètre 1070 mm, avec la possibilité d'installation des modules hydrauliques (solaire et d'E.C.S.) directement sur la partie frontale du réservoir, isolation thermique en laine synthétique de 140 mm d'épaisseur minimale et 200 mm d'épaisseur maximale, 10 prises pour les circuits de chauffage, 5 prises pour la connexion des modules hydrauliques (solaire et d'E.C.S), et 8 entrées pour sondes de température. (matériau) | 1 | 3280 | 3280.000 |
| mt37sve010e | U | Vanne à sphère en laiton nickelé à visser de 1 1/4". (matériau) | 2 | 16.78 | 33.560 |
| mt38www010 | U | Produits complémentaires pour installation de chauffage. (matériau) | 1 | 1.68 | 1.680 |
| mo004 | h | Compagnon professionnel III/CP2 chauffagiste. (main-d'œuvre) | 1.622 | 30.2 | 48.984 |
| mo103 | h | Ouvrier professionnel II/OP chauffagiste. (main-d'œuvre) | 1.622 | 25.99 | 42.156 |
| % | % | Frais de chantier des unités d'ouvrage | 2 % | 3406.380 | 68.128 |
|  |  | Coûts directs |  |  | 3474.508 |

## Ressources

**mt38vai112d** U Ballon tampon, 1000 l
Données techniques: Coût énergétique 24662.670 MJ; Émission de CO2 1032.381 kg
Déchets:
- emballage: re150101 Emballages en papier et en carton. (composant de déchet); quantité 2.423 kg; Code CED 15 01 01; Masse de l'élément 1 kg; Volume 0.001333 m3
- emballage: re170201 Bois. (composant de déchet); quantité 0.636 kg; Code CED 17 02 01; Masse de l'élément 1 kg; Volume 0.000909 m3

**mt37sve010e** U Vanne à sphère en laiton nickelé à visser de 1 1/4"
Données techniques: Coût énergétique 1282.649 MJ; Émission de CO2 86.201 kg
Déchets:
- emballage: re150101 Emballages en papier et en carton; quantité 0.072 kg
