# Chaudière à gaz, collective, à condensation, sur pied, en fonte d'aluminium

- Propriété du fichier: CYPE Ingenieros S.A.
- Format: FIEBDC-3/2016
- Logiciel: Générateur de prix de la construction. CYPE Ingenieros, S.A.
- Date: 25/09/2024
- Devise: EUR
- Coûts indirects: 3 %
- Frais généraux: 13 %
- Bénéfice: 6 %
- TVA: 20 %

## T Équipements techniques

### TC ECS et chauffage

#### TCG Gaz

**TCG150** U Chaudière à gaz, collective, à condensation, sur pied, en fonte d'aluminium.
Chaudière sur pied, à condensation, modèle ecoCRAFT exclusiv VKK 806/3-E HL R1 "VAILLANT", puissance utile de 14 à 78 kW (80/60°C), puissance pour le ballon échangeur d'E.C.S. 80 kW, dimensions 1285x695x1240 mm, avec corps en fonte d'aluminium/silice et brûleur en acier inoxydable modulant de gaz naturel, système électronique avec technologie eBus et connexions électriques ProE, système ADS de diagnostique avec écran rétro-éclairé, système AKS (Aqua Kondens System) d'approvisionnement de l'énergie de condensation pour produire de l'eau chaude via ballon échangeur, système intelligent d'accumulation AIS, système Comfort Safe de fonctionnement d'urgence et émission de NOx classe 5. Accessoires: pompe de circulation modulante à haute efficacité; groupe de sécurité pour chaudière ecoCRAFT exclusiv; équipement de neutralisation des condensats, pour une puissance de chauffage jusqu'à 200 kW, avec pompe d'évacuation de condensats. Comprend pyrostat et l'écoulement vers les égouts pour la vidange de la chaudière et le drainage de la vanne de sécurité, sans inclure le conduit pour l'évacuation des produits de la combustion. Totalement montée, connectée et testée.
Inclut: Implantation. Présentation des éléments. Montage de la chaudière et de ses accessoires. Connecté aux réseaux de conduction d'eau, de gaz, d'assainissement et électrique, et au conduit d'évacuation des produits de la combustion. Mise en marche.
Critère pour le métré: Nombre d'unités prévues, selon documentation graphique du Projet.
Critère pour le mémoire: On mesurera le nombre d'unités réellement exécutées selon les spécifications du Projet.

| Code | U | Désignation | Quantité | Prix | Montant |
|---|---|---|---|---|---|
| mt38vai010a | U | Chaudière sur pied, à condensation, modèle ecoCRAFT exclusiv VKK 806/3-E HL R1 "VAILLANT", puissance utile de 14 à 78 kW (80/60°C), puissance pour le ballon échangeur d'E.C.S. 80 kW, dimensions 1285x695x1240 mm, avec corps en fonte d'aluminium/silice et brûleur en acier inoxydable modulant de gaz naturel, système électronique avec technologie eBus et connexions électriques ProE, système ADS de diagnostique avec écran rétro-éclairé, système AKS (Aqua Kondens System) d'approvisionnement de l'énergie de condensation pour produire de l'eau chaude via ballon échangeur, système intelligent d'accumulation AIS, système Comfort Safe de fonctionnement d'urgence et émission de NOx classe 5. (matériau) | 1 | 9900 | 9900.000 |
| mt38vai500a | U | Pompe de circulation modulante à haute efficacité, "VAILLANT". (matériau) | 1 | 1410 | 1410.000 |
| mt38vai501a | U | Groupe de sécurité pour chaudière ecoCRAFT exclusiv, "VAILLANT". (matériau) | 1 | 200 | 200.000 |
| mt38vai508b | U | Équipement de neutralisation des condensats, pour une puissance de chauffage jusqu'à 200 kW, avec pompe d'évacuation de condensats, "VAILLANT". (matériau) | 1 | 825 | 825.000 |
| mt38www050 | U | Déversement vers égout, pour le drainage de la vanne de sécurité, composé de 1 m de tube en acier noir de 1/2" et entonnoir d'écoulement, y compris les accessoires et les pièces spéciales. (matériau) | 1 | 15 | 15.000 |
| mt38www010 | U | Produits complémentaires pour installation de chauffage. (matériau) | 1 | 1.68 | 1.680 |
| mo004 | h | Compagnon professionnel III/CP2 chauffagiste. (main-d'œuvre) | 4.441 | 30.2 | 134.118 |
| mo103 | h | Ouvrier professionnel II/OP chauffagiste. (main-d'œuvre) | 4.441 | 25.99 | 115.422 |
| % | % | Frais de chantier des unités d'ouvrage | 2 % | 12601.220 | 252.024 |
|  |  | Coûts directs |  |  | 12853.244 |

## Ressources

**mt38vai010a** U Chaudière sur pied
Données techniques: Coût énergétique 14221.849 MJ; Émission de CO2 1124.532 kg
Déchets:
- emballage: re150101 Emballages en papier et en carton. (composant de déchet); quantité 3.19 kg; Code CED 15 01 01; Masse de l'élément 1 kg; Volume 0.001333 m3
- emballage: re170201 Bois. (composant de déchet); quantité 0.731 kg; Code CED 17 02 01; Masse de l'élément 1 kg; Volume 0.000909 m3
